# Kanalreinigungsarbeiten des ZWA Bad Dürrenberg 2026/27
Angebotsaufforderung (GAEB 90, DA83)
Projektbezeichnung: - Kanalreinigungsarbeiten in Betrieb befindlicher Schmutz-,
Projektbezeichnung: Regen- und  Mischwasserleitungen -
Vergabenummer: AW_20260813
Währung: EUR
Auftraggeber: Zweckverband für Wasserversorgung und Abwasserbeseitigung B

## Zusätzlicher Text
Die ausgeschriebenen Arbeiten erstrecken sich über das Verbandsgebiet
des Zweckverbandes für Wasserversorgung und Abwasserbeseitigung Bad
Dürrenberg [ZWA] (siehe Übersichtsplan - Gebietsübersicht des ZWA Bad
Dürrenberg). Der nördliche Teil des Verbandsgebietes liegt im
Saalekreis, der südliche Teil des Verbandsgebietes im Burgenlandkreis.

Der Bieter hat sich vor Angebotsabgabe über die örtlichen Verhältnisse
und die Verbandsstrukturen zu informieren. Alle Arbeiten sind in
Eigenregie von qualifiziertem und fachlich geschultem Personal
durchzuführen.
Die Reinigungsarbeiten werden von einem Vertreter des Auftraggebers
begleitet, bzw. es erfolgt eine Einweisung in die Örtlichkeit.

Verlängerungsoption
Dieser Vertrag kann verlängert werden.
Eine Verlängerung des Vertrages ist dreimal möglich. Der Vertrag
verlängert sich automatisch um weitere 12 Monate, wenn er nicht
spätestens drei Monate vor dem Ablauf schriftlich gekündigt wird. Die
maximale Vertragslaufzeit endet zum 31.10.2030.

Preisklausel
Die vereinbarten Preise gelten für die ersten 12 Monate ab
Vertragsbeginn als Festpreise.
Nach Ablauf dieses Zeitraums können die Vertragsparteien eine Anpassung
der vereinbarten Preise beantragen. Der Antrag ist schriftlich
mindestens drei Monate vor dem Zeitpunkt einzureichen, zu dem die
Preisänderung wirksam werden soll.
Eine Preisanpassung kommt ausschließlich aufgrund nachweisbarer
Änderungen der Personal-, Kraftstoff- und Entsorgungskosten in Betracht.
Die Anpassung erfolgt entsprechend dem jeweiligen Kostenanteil dieser
Kostenarten an den Einheitspreisen.
Für die Ermittlung der Kostenentwicklung werden die vom Statistischen
Bundesamt (Destatis) veröffentlichten Preisindizes herangezogen:
  Personalkosten:
  Index der tariflichen Monatsverdienste ohne Sonderzahlungen für die
jeweilige Branche.
  Kraftstoffkosten:
  Verbraucherpreisindex für Dieselkraftstoff bzw. der zum
Anpassungszeitpunkt hierfür veröffentlichte Preisindex des Statistischen
Bundesamtes.
  Entsorgungskosten:
Erzeugerpreisindex für Entsorgungsleistungen bzw. der sachlich
einschlägige Preisindex des Statistischen Bundesamtes.
Maßgeblich ist jeweils die Veränderung des Indexstandes zwischen dem
Monat der Angebotsabgabe und dem letzten veröffentlichten Indexstand vor
Beantragung der Preisanpassung.
Die Preisänderung wird auf die jeweils betroffenen Kostenanteile der
Einheitspreise angewendet. Die angepassten Preise gelten für weitere 12
Monate. Eine rückwirkende Geltendmachung von Preisänderungen ist
ausgeschlossen. Die Preisanpassungen werden gemäß der Preisindizes des
statistischen Bundesamtes geprüft.

Da es sich bei dieser Ausführung um einen Rahmenvertrag handelt, sind
sämtliche Leistungen als BEDARFSPOSITION auszufüllen und werden
entsprechend der jeweiligen Einzelmaßnahme abgerechnet.
Der AG behält sich vor, einzelne Postionen der Leistungsbeschreibung,
nicht, nur teilweise oder größere Menge erbringen zu lassen. Hierdurch
entstehen keine Ansprüche auf Änderung der Einheitspreise.
Ersatzansprüche für nicht ausgeführte Leistungen bestehen nicht.

Im Rahmen dieses Zeitvertrages sind auf Anforderung folgende Leistungen
auszuführen:

1.In Betrieb befindliche Hauptleitungen und Hausanschlussleitungen
reinigen.

2.Reinigung vor Ablauf der Gewährleistung (Gewährleistungsabnahme). Auf
Anforderung auch für Hausanschlussleitungen.

3.Reinigung von Neubauleistungen, Hauptleitungen, Hausanschlüssen,
Schachtbauwerke .(Neubauabnahme)

Bei der Neubauabnahme hat die ausführende Baufirma den Kanal in einem
sauberen Zustand zu übergeben. Sollte dies nicht der Fall sein und eine
Nachreinigung erforderlich werden, sind die Kosten durch die Baufirma zu
tragen.

Die Bauüberwachung organisiert den zeitlichen Ablauf so, dass möglichst
größere zusammenhängende Bauabschnitte untersucht werden können. Es
lässt sich jedoch nicht immer vermeiden, dass auch bei Neubauabnahmen
Kanalreinigungsarbeiten in Teilabschnitten erforderlich sind, um
Teilabnahmen durchführen zu können. Der eventuelle Mehraufwand ist mit
den Einheitspreisen abgegolten.

Im gesamten Verbandsgebiet des ZWA sind folgende Kanäle und
Hausanschlussleitungen in Teilstücken - bedarfsabhängig - zu reinigen:

Steinzeugrohrleitungen:  DN 150 bis DN 800
Betonrohrleitungen:  DN 200 bis DN 1400
GFK- Rohrleitungen:  DN 300 bis DN 1400
Hausanschlussleitungen aus Stz.:  DN 100 bis DN 200
PVC-Rohrleitungen (PVC-U/Ultraripp/PP):  DN 200 bis DN 400
Hausanschlussleitungen aus PVC:  DN 100 bis DN 200

Die Reinigung beinhaltet die absolute Säuberung der Rohrleitungen,
ungeachtet des Grades der Verschmutzung, die Beseitigung der Feststoffe
(diese dürfen auf keinen Fall weiter in das Rohrnetz gespült werden),
Säuberung der Schmutzfänge und Beseitigung der anfallenden Ablagerungen
sowie Säubern der Schachtbauwerke.
Der Auftragnehmer hat die Anwohner 2 Tage vor der Ausführung der
Kanalreinigung über den Termin der Kanalspülung durch Wurfzettel zu
unterrichten. Der Aufwand ist mit den Einheitspreisen abgegolten.

Das Räumgut ist auf einem vom Auftragnehmer zu wählenden, zugelassenen
Entsorgungsweg zu transportieren. Die Entsorgungsgebühren werden gegen
Nachweis vom Auftraggeber erstattet.

Die Beschaffenheit des Spülgutes ist durchgehend zu kontrollieren. Beim
Auftreten von ungewöhnlich hohen Anteilen von Bodenpartikeln ist der
Reinigungsvorgang in der Haltung abzubrechen und der Auftraggeber
unverzüglich zu informieren. Die Reinigungsarbeiten dürfen erst nach
weiteren Anweisungen des Auftraggebers fortgesetzt werden. Die Reinigung
darf der optischen Inspektion nicht mehr als einen Arbeitstag Vorlauf
vorausgehen.

Bei einem Verschmutzungsgrad der Rohrleitungen von über 50 Prozent
erfolgt die Abrechnung nach Aufwand. Der Auftraggeber ist vor der
Ausführung dieser Leistung zu informieren. Der Beginn und das Ende der
Arbeiten sind telefonisch anzuzeigen.

Das Öffnen und Verschließen der Schächte obliegt dem Auftragnehmer
(Schachtabdeckungen dürfen nach erfolgter Untersuchung nicht klappern).

Die Abrechnung der Längen erfolgt nach < lfdm > gemäß Aufmaß bzw. nach
vorliegenden Bestandsplänen (Ausnahme bei Verschmutzung über 50 %). Für
Bereiche, in denen es keine Bestandspläne gibt, erfolgt eine gemeinsame
Einordnung und Zuweisung in der Bezeichnung.

Die Reinigung von Straßeneinläufen und deren Anschlussleitung erfolgt
nach Stückzahl, wobei für die Kalkulation eine Anschlusslänge von max. 6
m angenommen werden kann.

Die einschlägigen Sicherheitsbestimmungen, die
Unfallverhütungsvorschriften, die Straßenverkehrsordnung, besondere
Anweisungen von Auftraggeber (AG), öffentlichen Verkehrsträgern und
anderen Institutionen sind einzuhalten.

Der Auftragnehmer hat das nach den Unfallverhütungsvorschriften
erforderliche Rettungsgerät, Ex-Ox-Gasmesswarngerät sowie Geräte für den
Atemschutz ständig auf dem Fahrzeug vorzuhalten.

Für die Reinigung der Kanäle ist der Einsatz eines kombinierten
Hochdruckspül- und Saugfahrzeuges vorzusehen, so dass während des
Spülvorganges anfallende lose Partikel (z. B. Sand usw.) gleichzeitig
abgesaugt werden können.

Bei wasserführenden Rohrleitungen soll das Fahrzeug wasserautark
arbeiten, indem das während des Saugvorganges anfallende Kanalwasser
wieder dem Spülwasser zugeführt und so ein kontinuierlicher,
unterbrechungsfreier Arbeitsablauf gewährleistet wird.

Bei der Reinigung von Hausanschlussleitungen sind die betroffenen
Eigentümer vorab schriftlich über die anstehenden Reinigungsarbeiten zu
informieren. Die anfallenden Kosten hierfür sind in die Einheitspreise
des nachfolgenden Leistungsverzeichnisses mit einzukalkulieren und
werden nicht separat vergütet. Die schriftliche Information sieht wie
folgt aus:

Muster Anwohner-Information

Der Zweckverband für Wasserversorgung und Abwasserbeseitigung Bad
Dürrenberg führt im Rahmen von Unterhaltungsarbeiten im Kanalnetz eine
Kanalreinigung durch.

  ausführendes Unternehmen: Firma .....................

Im Zuge dieser Maßnahme wird eine Hochdruckreinigung der Kanäle
durchgeführt. Bei nicht fachgerechter Installation der Abwasserleitungen
bzw. Hausanschlussleitungen (z. B. fehlende oder nicht ausreichend
dimensionierte Entlüftung) kann es zu einem Druckausgleich über das WC
oder andere sanitäre Anlagen kommen. Wir möchten Sie daher bitten, den
Übergabeschacht während der Reinigungsarbeiten entsprechend zu öffnen.

Für Unannehmlichkeiten im Zusammenhang mit dieser kurzfristig
angekündigten Maßnahme bitten wir um Ihr Verständnis.

  Ausführung:  am.......................
(in der Zeit von 07:00 bis 17:00 Uhr)

Eine Befüllung des Hochdruckspül- und Saugfahrzeuges mit Brauchwasser
ist auf der Abwasserbehandlungsanlage [ABA] in Bad Dürrenberg,
Wengelsdorf bzw. Hohenmölsen, OT Zembschen in Absprache mit dem
ABA-Betriebspersonal möglich. Hier ist das erforderliche Spülwasser
unter Einhaltung der entsprechenden Sicherheitsvorschriften über
Saugleitung aus den Nachklärbecken zu entnehmen. Sollte der Unternehmer
nicht über die technische Möglichkeit verfügen oder an anderen Stellen
die Tankfüllung vornehmen, sind die Mehrkosten in den Einheitspreis
einzukalkulieren. Gebühren für die Entnahme des Spülwassers aus den
Nachklärbecken werden nicht erhoben.
Es wird darauf hingewiesen, dass eine Befüllung über Hydranten
(Trinkwasser) innerhalb des Verbandsgebietes nicht möglich ist.

Kosten für Arbeitsstätteneinrichtung, Verkehrssicherung, Beschilderung,
Arbeitssicherheit und Unfallschutz sind in die Einheitspreise
einzukalkulieren.
Die Regelung, Sicherung und Absperrung des Verkehrs muss vom
Auftragnehmer eigenverantwortlich bei der Verkehrsbehörde beantragt
werden. Alle angeordneten Maßnahmen sind zu beachten. Der Aufwand ist in
die Einheitspreise einzukalkulieren. Gebühren für die Genehmigung durch
das Straßenverkehrsamt oder der Gemeinde werden gegen Nachweis
erstattet.

Über die Arbeitsabläufe der Reinigungsarbeiten sowie über besondere
Vorkommnisse sind Arbeitsberichte zu erstellen und dem Auftraggeber
vorzulegen.

## Zusätzlicher Text
Zuschlagskriterien

Für die Angebotsauswertung der Ausschreibung gelten für die Wertung der
Angebote mehrere Zuschlagskriterien gemäß Formblatt 227, welche auf
dessen Grundlage bewertet werden.
Diese betreffen:

1. Technischer Wert

Für die Bewertung des technischen Wertes wird die Ausstattung der
kombinierten Hochdruckspül- und Schlammsaugfahrzeuge herangezogen. Die
notwendigen Unterlagen sind mit dem Angebot einzureichen (siehe
Formblatt 631 Punkt: 3.1)
Die Grundlagen zur Punktebewertung werden wie folgt tabellarisch
zusammengefasst:
Hinweis: Dies sind keine Mindestanforderungen

Anzahl der Spülfahrzeuge: mindestens 2
ein Fahrzeug mit 12.000 Liter
ein Fahrzeug mit 7.000 Liter, als 2-Achser (Zugänglichkeiten)
Sauganschluss für offene Gewässer
Tiefsaugen bis 15 m
Möglichkeit zur Trennung von Flüssigkeiten und Feststoffen vor Ort
(Schlammwasserablass)
Schwimmeranzeige mit Skaleneinteilung
Ansaugleistung ca. 1.600 m³/h
Spülleistung ca. 333 l/min bei 170 bar
Beheizbares Spülwasser (arbeiten bei Frost)
Hochdruckschlauch 60 m DN 13
Saugschlauch 20 m DN 100 bis DN 125
Hochdruckspritzpistole
Arbeitsscheinwerfer
Umfeldbeleuchtung
Warnpylonen auf Fahrzeugen
Werkzeug (Deckelhacken, Besen, Schaufel, etc.) auf Fahrzeug
Rundumleuchten zur Verkehrssicherung
Warnmarkierungen reflektierend nach DIN 30710, vorn und hinten
Handwascheinrichtung mit Seifenspender, Wassertank und
Desinfektionsmittel zur Arbeitssicherheit
ist gewünscht. (Bewertung: 8 Punkte)
Vorhaltung einer Schiebekamera für Rohrleitungen  -> falls vorhanden
sind die entsprechenden Nachweise/ Unterlagen mit dem Angebot
einzureichen. (besser als Leistungsverzeichnis Bewertung: 10 Punkte)

2.  Zeitfaktor

Der Auftragnehmer verpflichtet sich, bei Störungen im Kanalnetz
innerhalb einer bestimmten Zeit, die allerdings 120 Minuten nicht
überschreiten darf, die erforderlichen Arbeitskräfte, Fahrzeuge,
sonstige Technik und Arbeitsmittel an allen Tagen, auch an Sonn- und
sonstigen Feiertagen, an der Baustelle bzw. dem entsprechenden
Kanalabschnitt bereitzustellen. (gemäß Tabelle 227: bei Überschreitung
Bewertung: 0 Punkte)

Angabe des Auftragnehmers bis zu welcher Zeit er es mindestens
bewerkstelligen kann, überall im Verbandsgebiet des ZWA (siehe
Übersichtsplan  Gebietsübersicht ZWA Bad Dürrenberg) zu sein und dabei
die geforderten Bedingungen eingehalten werden:

  ..... min

Hinweis: Grundlage zur Ermittlung ist dabei der vom Auftragnehmer am
weitesten entfernte Ortsteil zum Verbandsgebiet des ZWA Bad Dürrenberg.
Falls die bereitgestellten Fahrzeuge nicht vom Firmensitz aus starten,
ist dieser Standort im Angebot mit anzugeben.
Die angegebene Zeit wird auf tatsächliche Durchführbarkeit überprüft
Erfolgt keine Angabe im Angebot, wird diese Zeit bei der
Angebotsauswertung kalkuliert!

## ZWA - Zeitvertrag 2026/27 - Kanalreinigu

### 1 Kanalreinigungsarbeiten

#### 1.1 Kanalreinigungsarbeiten

**Ausführungsbeschreibung 0001**
*Im Betrieb befindliche Schmutz-, Regen- und Mischwasserleitungen aus Steinzeug-, GFK-, PVC-, KG-, Guss und Betonrohre fachgerecht*
Im Betrieb befindliche Schmutz-, Regen- und
Mischwasserleitungen aus Steinzeug-, GFK-, PVC-, KG-,
Guss und Betonrohre fachgerecht reinigen. Die
Entsorgung des Räumgutes sowie die Entsorgungsgebühren
werden in einer gesonderten Position abgerechnet.

In den Einheitspreis einzukalkulieren sind die
Maßnahmen zur Aufrechterhaltung und Sicherung des
Straßenverkehrs, einschl. der Einholung der
erforderlichen verkehrsrechtlichen Genehmigungen. Die
Gebühren für die verkehrsrechtliche Genehmigung werden
gegen Nachweis vom Auftraggeber erstattet. Das Öffnen
und Verschließen der Abdeckungen wird nicht gesondert
vergütet.

Bei Reinigungsleistungen, welche über den normalen
Verschmutzungsgrad von 10 % bzw. 15 % hinausgehen, ist
vor der Ausführung der Auftraggeber zu informieren. Bei
einen Verschmutzungsgrad größer als 50 % erfolgt eine
Abrechnung nach Aufwand (siehe Stundenlöhne). Die
Leistung des Gerätes ist dem jeweiligen
Verschmutzungsgrad anzupassen, so dass eine
Beschädigung der Rohrleitungen nicht möglich ist.

Die Position, welche mit einer Menge von 1
aufgeschlüsselt sind, wurden  in den letzten zwei
Jahren nicht bedient. Diese Position gehören aber zum
Bestandteil des Kanalnetzes und werden nach dem
aufgeschlüsselten Einheitspreis separat vergütet.

**1.1.10 Rohrleitungen DN 150**
Verschmutzungsgrad bis 15 %
Menge: 1,000 lfdm

**1.1.20 Rohrleitungen DN 150**
mit einem Verschmutzungsgrad über 15 % bis 30 %
Menge: 1,000 lfdm

**1.1.30 Rohrleitungen DN 150**
mit einem Verschmutzungsgrad über 30 bis 50 %
Menge: 1,000 lfdm

**1.1.40 Rohrleitungen DN 200 bis DN 300**
Verschmutzungsgrad bis 15 %
Menge: 7500,000 lfdm

**1.1.50 Rohrleitungen DN 200 bis DN 300**
mit einem Verschmutzungsgrad über 15 % bis 30 %
Menge: 7000,000 lfdm

**1.1.60 Rohrleitungen DN 200 bis DN 300**
mit einem Verschmutzungsgrad über 30 bis 50 %
Menge: 100,000 lfdm

**1.1.70 Rohrleitungen DN 350 bis DN 400**
Verschmutzungsgrad bis 10 %
Menge: 1,000 lfdm

**1.1.80 Rohrleitungen DN 350 bis DN 400**
mit einem Verschmutzungsgrad über 10 % bis 30 %
Menge: 2000,000 lfdm

**1.1.90 Rohrleitungen DN 350 bis DN 400**
mit einem Verschmutzungsgrad über 30 bis 50 %
Menge: 1,000 lfdm

**1.1.100 Rohrleitungen DN 500 bis DN 600**
Verschmutzungsgrad bis 10 %
Menge: 500,000 lfdm

**1.1.110 Rohrleitungen DN 500 bis DN 600**
mit einem Verschmutzungsgrad über 10 % bis 30 %
Menge: 1250,000 lfdm

**1.1.120 Rohrleitungen DN 500 bis DN 600**
mit einem Verschmutzungsgrad über 30 bis 50 %
Menge: 1,000 lfdm

**1.1.130 Rohrleitungen DN 700**
Verschmutzungsgrad bis 10 %
Menge: 1,000 lfdm

**1.1.140 Rohrleitungen DN 700**
mit einem Verschmutzungsgrad über 10 % bis 30 %
Menge: 1,000 lfdm

**1.1.150 Rohrleitungen DN 700**
mit einem Verschmutzungsgrad über 30 bis 50 %
Menge: 1,000 lfdm

**1.1.160 Rohrleitungen DN 800**
Verschmutzungsgrad bis 10 %
Menge: 250,000 lfdm

**1.1.170 Rohrleitungen DN 800**
mit einem Verschmutzungsgrad über 10 % bis 30 %
Menge: 100,000 lfdm

**1.1.180 Rohrleitungen DN 800**
mit einem Verschmutzungsgrad über 30 bis 50 %
Menge: 1,000 lfdm

**1.1.190 Rohrleitungen DN 1000**
Verschmutzungsgrad bis 10 %
Menge: 1,000 lfdm

**1.1.200 Rohrleitungen DN 1000**
mit einem Verschmutzungsgrad über 10 % bis 30 %
Menge: 250,000 lfdm

**1.1.210 Rohrleitungen DN 1000**
mit einem Verschmutzungsgrad über 30 bis 50 %
Menge: 1,000 lfdm

**1.1.220 Rohrleitungen DN 1200**
Verschmutzungsgrad bis 10 %
Menge: 1,000 lfdm

**1.1.230 Rohrleitungen DN 1200**
mit einem Verschmutzungsgrad über 10 % bis 30 %
Menge: 1,000 lfdm

**1.1.240 Rohrleitungen DN 1400**
Verschmutzungsgrad bis 10 %
Menge: 1,000 lfdm

**1.1.250 Rohrleitungen DN 1400**
mit einem Verschmutzungsgrad über 10 % bis 30 %
Menge: 1,000 lfdm

**1.1.260 Rohrleitungen DN 1600**
Verschmutzungsgrad bis 10 %
Menge: 1,000 lfdm

**1.1.270 Rohrleitungen DN 1600**
mit einem Verschmutzungsgrad über 10 % bis 30 %
Menge: 1,000 lfdm

**1.1.280 Rohrleitungen DN 1800**
Verschmutzungsgrad bis 10 %
Menge: 1,000 lfdm

**1.1.290 Rohrleitungen DN 2000**
Verschmutzungsgrad bis 10 %
Menge: 1,000 lfdm

**1.1.300 Eiprofil DN 750/1.050**
Verschmutzungsgrad bis 10 %
Menge: 1,000 lfdm

**1.1.310 Eiprofil DN 750/1.050**
mit einem Verschmutzungsgrad über 10 % bis 30 %
Menge: 1,000 lfdm

**1.1.320 Eiprofil DN 800/1.200**
Verschmutzungsgrad bis 10 %
Menge: 1,000 lfdm

**1.1.330 Eiprofil DN 800/1.200**
mit einem Verschmutzungsgrad über 10 % bis 30 %
Menge: 1,000 lfdm

**1.1.340 Abwasser aus den als Stauraum genutzten Kanälen**
Im Bereich des gesamten Verbandsgebietes des ZWA Bad
Dürrenberg absaugen, zur nächstgelegenen, für die
Aufnahme des Abwassers geeigneten,
Abwassertransportleitung, Umkreis bis zu 10 km,
transportieren und dosiert einleiten.

Bei dieser Position ist der Einsatz großvolumiger
Saugwagen mit Hänger möglich. In den Einheitspreis
einzukalkulieren ist die An- und Abfahrt des
Entsorgungsfahrzeuges. Es ist dabei von bis zu 15
Fahrten zum abzusaugenden Stauraum und zum
einzuleitenden Kanal auszugehen, einschließlich
Bedienungspersonal sowie die Überwachung der dosierten
Einleitung. Sollten beim Absaugen nicht in den Kanal
gehörende Sperrstoffe (wie z. B. Steine, Lappen, etc.)
festgestellt werden, ist der Auftraggeber vor der
Einleitung zu informieren. Die Entsorgung dieser
Sperrstoffe sowie die dazugehörigen Gebühren werden in
einer gesonderten Position abgerechnet.
Menge: 100,000 m³

**Ausführungsbeschreibung 0009**
*Ausführungsbeschreibung*
In Betrieb befindlich Schächte, Durchmesser bis DN
1500, fachgerecht reinigen

Hier sind folgende Leistungen einzukalkulieren:

Säuberung der Steigeisen bzw. Leiter
Säuberung der Bermen und Gerinne
Entfernung von Inkrustierungen
Säuberung des Schmutzfanges
Säuberung des Auflagebereiches des Kanaldeckels
Entsorgung aller Schmutzstoffe
manuelle Beräumung der Schächte von Gegenständen,
welche nicht abgesaugt werden können

**1.1.350 Tiefe bis 2,00 m**
In Betrieb befindlich Schächte bis zu einer Tiefe von
2,00m.
Menge: 250,000 Stck

**1.1.360 Tiefe bis 3,00 m**
In Betrieb befindlich Schächte bis zu einer Tiefe von
3,00m.
Menge: 190,000 Stck

**1.1.370 Tiefe bis 4,00 m**
In Betrieb befindlich Schächte bis zu einer Tiefe von
4,00m.
Menge: 50,000 Stck

**1.1.380 Tiefe bis 5,00 m**
In Betrieb befindlich Schächte bis zu einer Tiefe von
5,00m.
Menge: 1,000 Stck

**1.1.390 Tiefe bis 6,00 m**
In Betrieb befindlich Schächte bis zu einer Tiefe von
6,00m.
Menge: 1,000 Stck

**1.1.400 Erschwernisse beim Öffnen der Schachtabdeckung**
wegen festgerosteter Deckel.

Hinweis: Diese Position wird nur auf Nachweis vergütet.
Menge: 1,000 Stck

**1.1.410 Einbau, einschl. Vorhaltung, einer Absperrblase**
in eine Rohrleitung DN 150 für die Dauer der
Kanalreinigungsarbeiten
Menge: 1,000 Stck

**1.1.420 Einbau, einschl. Vorhaltung, einer Absperrblase**
in eine Rohrleitung DN 200 - DN 400 für die Dauer der
Kanalreinigungsarbeiten
Menge: 1,000 Stck

**1.1.430 Einbau, einschl. Vorhaltung, einer Absperrblase**
in eine Rohrleitung DN 500 - DN 700 für die Dauer der
Kanalreinigungsarbeiten
Menge: 1,000 Stck

**1.1.440 Einbau, einschl. Vorhaltung, einer Absperrblase**
in eine rohrleitung DN 800 -DN 1000 für die Dauer der
Kanalreinigungsarbeiten
Menge: 1,000 Stck

**1.1.450 Spülung einer Dükerleitung aus PVC(h)-Rohren DN 300**
Länge des Dükers ca. 25 m, eingebaute Bögen maximal 45
Grad.
Nach dem Spülen der Leitung ist das Wasser abzusaugen,
damit die Leitung mit einer Kamera untersucht werden
kann.
Menge: 1,000 Stck

**1.1.460 Entsorgung des Räumgutes**
aus den Kanälen und Schächten mit Hilfe eines
zugelassenes Entsorgungsweges nach Wahl des AN,
einschl. Nachweis der Entsorgung. Abrechnung nach
Lieferschein und Wiegekarte.
Menge: 200,000 t

**1.1.470 Einsatz eines Hochdruckspül- und Saugfahrzeuges**
mit 14 m³ Kesselinhalt  mit dem erforderlichen
Bedienungspersonal  für außergewöhnliche Arbeiten.
Diese Position kommt nur durch ausdrückliche Anweisung
des Klärwerkpersonals zur Ausführung. Ein
entsprechender Stundennachweis ist dem Auftraggeber
sofort nach Beendigung der Arbeiten vorzulegen und
gegenzeichnen zu lassen. Nicht nachvollziehbare
Stundenzettel werden hinterher nicht anerkannt.
Menge: 350,000 Std

**1.1.480 An- und Abfahrt eines Hochdruckspül- und Saugfahrzeuges**
zur Einsatzstelle innerhalb des Verbandsgebietes des
ZWA.
Anmerkung:
Diese Position wird bei mehrtägigem Einsatz nur 1-mal
je Auftrag vergütet. Der Stückpreis beinhaltet die An-
und Abfahrt zur Einsatzstelle.
Menge: 100,000 Stck

**1.1.490 Stillstandszeiten der Kanalreinigungsanlage**
die nicht vom AN zu vertreten sind.
Stillstandszeiten sind vom AN unmittelbar nach Eintritt
einer Arbeitsunterbrechung dem Auftraggeber anzuzeigen.
Diese Position kann nur durch Genehmigung geltend
gemacht werden!
Menge: 1,000 Std

**1.1.500 Beseitigung von punktuellen Hindernissen**
(z. B. Inkrustierungen, feste Ablagerungen,
Wurzeleinwüchse), welche durch normale Reinigung mit
dem Hochdruckspüler nicht beseitigt werden können, mit
Hilfe von Fräsroboter und Kameraüberwachung. Das
Rohrmaterial darf bei der Ausführung nicht beschädigt
werden. Die Hindernisbeseitigung muss unter Beobachtung
einer Kanalfernsehkamera erfolgen. Die Arbeiten sind
auf digitalem Datenträger aufzuzeichnen und gehen in
den Besitz des AG über. Sie müssen die Angaben über
Haltung und Station in eingeblendeter Form enthalten.
Nachweis mit einem Protokoll und jeweils ein Farbfoto
vor und nach dieser Hindernisbeseitigung.
Länge des punktuellen Hindernisses bis 50 cm.
Durchmesser der Rohrleitungen von DN 100 bis DN 600.

In den Einheitspreis ist der An- und Abtransport der
speziellen Technik und Bedienung einzukalkulieren. Die
erforderliche Nachreinigung ist einzurechnen.
Menge: 1,000 Stck

**1.1.510 Einragende Anschlussrohrstutzen bis zu 300 mm fräsen**
Bis zur Innenwand unter der Beobachtung einer TV-Kamera
abfräsen zum Erreichen der Gegenuntersuchung für
TV-Inspektion, einschl. aller Nebenleistungen.
Durchmesser des Hauptkanals von DN 150 bis DN 600. Das
Fräsgut ist vom AN zu entsorgen und wird nicht
gesondert vergütet.

In den Einheitspreis einzukalkulieren ist der An- und
Abtransport der speziellen Technik sowie die Bedienung.
Menge: 1,000 Stck

#### 1.2 Stundenlohnarbeiten

**Ausführungsbeschreibung 0005**
*Vorbemerkung*
Die Preise für Geräte und Maschinen beinhalten die
Bedienung, Wartung, Betriebsstoffe und sonstige
Nebenkosten.

In den Preisen für Personen sind sämtliche Lohn- und
Lohnnebenkosten enthalten.

Stundenlohnarbeiten bedürfen der ausdrücklichen
Genehmigung durch den AG.

**1.2.20 Einsatz eines LKW bis zu 15 t Nutzlast**
Einsatz eines LKW mit einer maximalen Gesamtnutzlast
bis zu 15 t .
Menge: 1,000 h

**1.2.25 Zulage für Einsatz außerhalb normaler Arbeitszeit**
Diese Position kommt nur durch ausdrückliche Anweisung
des Klärwerkpersonals zur Ausführung beim Einsatz eines
Hochdruckspül- und Saugfahrzeug außerhalb normaler
Arbeitszeiten. Ein entsprechender Stundennachweis ist
dem Auftraggeber sofort nach Beendigung der Arbeiten
vorzulegen und gegenzeichnen zu lassen. Nicht
nachvollziehbare Stundenzettel werden hinterher nicht
anerkannt.

**1.2.30 Geräteführer, lt. Nachweis**
Menge: 1,000 h

**1.2.40 Facharbeiter, lt.Nachweis**
Menge: 1,000 h

**1.2.50 Bauhelfer, lt. Nachweis**
Menge: 1,000 h

**1.2.60 Zulage für Einsatz außerhalb normaler Arbeitszeit**
Diese Position kommt nur durch ausdrückliche Anweisung
des Kläranlagenpersonals zur Ausführung beim Einsatz
eines Hochdruckspül- und Saugfahrzeug außerhalb
normaler Arbeitszeiten zustande. Ein entsprechender
Stundennachweis ist dem Auftraggeber sofort nach
Beendigung der Arbeiten vorzulegen und gegenzeichnen zu
lassen. Nicht nachvollziehbare Stundenzettel werden im
Nachgang nicht anerkannt.
Menge: 15,000 h

USt %: 19,00
